# Erneuereung Fensterfront Sporthalle Lessingstr. 48
Angebotsaufforderung (GAEB 90, DA83)
Währung: EUR

## Fensterfront Sporthalle Lessingstr. Abbr
Datum: 13.08.26

### Los 1 Bauleistungen für Mauerwerk und Putzarbe

#### Titel 1 Baustelleneinrichtung

**Ausführungsbeschreibung 1 Allgemeine Vorbemerkungen**
*Allgemeine Vorbemerkungen*
Allgemeine Vorbemerkungen

Über diese beschränkte Ausschreibung beabsichtigt das
LRA Weimarer Land, die folgenden Leistungen in der
Sporthalle Lessingstraße 48 in 99510 Apolda zu
vergeben.

Bei der Durchführung dieser Bauleistung ist zwingend
darauf zu achten, dass der Bauabschnitt und
zwischengelagerten Materialien sowie Maschinen gut
gesichert sind.
Der vorhandene Fußboden in den Umkleide und Duschräumen
ist vor Beschädigungen zu schützen
Eine Vorortbesichtigung wird empfohlen.
Bauleistung:
- Abbruch Glasbausteine in Fertigteil aus Beton in der
Sporthalle
-  Sicherung der Fensterflächen von Innen mittel OSB
Platten verschraubt, mögl.Staubdicht
-  Mauerwerksarbeiten bis 2,5 m Höhe, Gerüst ist bei
Bedarf vom AN zu stellen
-  Putzarbeiten  Außen an der Fassade, Laibung
-  div. Stemmarbeiten und Ausbesserungen
-  der Zugang ist nur über eine Außentreppe möglich
- Ausführungszeitraum nach Absprache in 2026

Vorhandene Gebäudeteile und Einrichtungen sind vor
Beschädigungen zu schützen.
Sollte es zu Schäden durch den AN kommen ist dieser in
der Pflicht diese sofort zu beseitigen, damit die
Baustelle termingerecht fertig gestellt werden kann.

Die Baustelle liegt im Zentrum von Apolda und ist über
öffentlichen Straßen für die Baufahrzeuge und
Materialtransporte erreichbar.
Die Gebäudegrundfläche ist ca. 49,00 m x 20,0 m und hat
eine mittlere Traufhöhe von ca. 7,0 m über Gelände, als
Freistehendes Gebäude.

Die während der Bauzeit benötigten Lagerflächen und
Überfahrten für  Material sind mit der Bauleitung
festzulegen und nach Beendigung der Baumaßnahme in den
Urzustand zurück zuführen.
Die Bauabschnitte sind während der gesamten Bauzeit
gegen unbefugtes Betreten und Unfallgefahr
eigenverantwortlich zu sichern.

Eine Materialbestellung nach LV ist nicht möglich, da
diese nur überschläglich ermittelt wurden.
Die Aufmaße werden mit der Bauleitung durchgeführt.
Der Zu- und Abtransport sowie deren Vorhaltung über die
Bauzeit aller Materialien,  Werkzeuge,
Maschinen und Geräte sowie die Montage aller
Materialien sind in die Einzelpreise einzukalkulieren,
auch wenn im LV nicht extra darauf hingewiesen wurde.
Die Erstellung der Aufmaße erfolgt in Zusammenarbeit
mit der Bauleitung.

Medienversorgung

Die notwendige Versorgung mit Energie und Wasser
während der Bauzeit wird bauseits gestellt.

Lagerflächen

Für die Lagerung von Baustelleneinrichtungen und
Zwischenlagerung von Baumaterial kann eine begrenzte
Baufläche in Abstimmung mit AG bzw. Bauleitung genutzt
werden.
Die genutzten Flächen sind nach der Beendigung der
Baumaßnahme in den Urzustand zurück zu versetzen. Für
die Sicherung gegen Diebstahl und Vandalismus ist der
AN selber verantwortlich.

Baustellensicherung / Baustelleneinrichtung

Für die Baustellensicherung, Beleuchtung und
Beschilderung ist der  AN verantwortlich.
Für die notwendigen Sicherungsmaßnahmen und
verkehrsrechtlichen Anordnungen, die im Zusammenhang
mit der Baumaßnahme notwendig werden, ist der AN
eigenverantwortlich zuständig.
Eine zusätzliche Vergütung erfolgt nicht.
Während der Arbeiten sind alle auftretenden
Gefahrenstellen unverzüglich durch den AN
eigenverantwortlich zu beseitigen.
Alle Maschinen, Geräte, Einrichtungen zur Sicherung,
Unterkünfte für Arbeitnehmer, Energieträger, die zum
Ablauf der gesamten Maßnahme notwendig werden sowie
deren An-  und Abtransport, Vorhaltung über den
Zeitraum der Maßnahmendauer müssen in die Kalkulation
eingerechnet werden.

 Säuberung / Räumung der Baustelle

Das Sauberhalten der Baustelle sowie deren Zufahrten
auf die angrenzenden öffentlichen Straßen sind vom AN
täglich eigenverantwortlich durchzuführen.
Die Übergabe erfolgt förmlich mit AG, örtlicher
Bauleitung und AN.
Die Abrechnung erfolgt nach gemeinsamen Aufmaß.

Vorschriften und Regelwerk

Es wird darauf hingewiesen, dass die Bestimmungen des
Unfall- und Arbeitsschutzes durch den AN
uneingeschränkt einzuhalten sind.
Für die Ausführung der Arbeiten gelten neben den
Besonderen die Zusätzlichen Vertragsbedingungen des
Auftraggebers, die Verdingungsordnung für Bauleistungen
(VOB) in all ihren Teilen in der gültigen Fassung, das
DIN-Vorschriftenwerk, die Arbeitsstättenverordnung, die
Richtlinien der Unfallverhütungsvorschriften sowie die
Empfehlungen und Richtlinien der Fachverbände des
Handwerks in der jeweiligen zum Zeitpunkt der
Angebotsabgabe gültigen Fassung.

**1.10 Baustelleneinrichtung**
Einrichten, vorhalten und räumen der Baustelle inkl.
aller Geräte, Werkzeugen, Gerüstböcke, Maschinen,
Unterkunft, Toilette
die für eine fachliche Bearbeitung der Baustelle im
Bereich Rohbauleistungen
notwendig sind, inkl. leichte Rollgerüste und
Gerüstböcke bis zur einer
Arbeitshöhe von ca. 2,0 m.
Menge: 1,000 psch

**1.20 Schutz des Bodenflächen**
Fußbodenflächen sind mittels geeignetem Material
gegen Beschädigung und Verschmutzung zu schützen und
nach Beendigung
der Arbeiten zu entfernen.
Belag: PVC Belag und Fliesen
Menge: 80,000 m2

#### Titel 2 Mauerwerk

**2.10 Abbruch von Außenwand aus Glasbaustein**
Abbrechen von bewehrtem Betonfertigteil als
Fensterelement, der Außenwand,
als Teilabbruch,
Abbruchmaterial wird Eigentum des AN und ist zu
beseitigen.
Glasbausteine, Glasscheiben, ca. 25 x 25 cm, in
Betonfertigteil mit Bewehrung,
Elementgröße: 6 Stück ca.  5,5 m x 1,1 m und 2 Stück
3,0 m x 1,1 m
Abbruch nach Wahl des AN.
Die Betonsteege sind am Rahmen zu Trennen mittels
Schneidegerät.
Höhe bis 3,0 m
Abriss in 8 Teilflächen zwischen 3,1 und 6,1 m2
von der Außenseite des Gbäudes.
Menge: 42,000 m2

**2.20 Verkleidung der Fensterflächen mit OSB Platten 19 mm**
Die Fensterflächen sind vor dem Rückbau zu Sichern.
- Rahmen aus Dachllatte 40/60 umlaufend an der inneren
Wandfläche
 andübeln.
- Fläche mittels OSB Platten mit Nut und Feder
verschrauben und mittels
Klebeband abdichten gegen Baustaub.
- Nach Fertigung der Fenster und in Absprache mit der
Fensterbaufirma sind die Flächen zurück zu bauen.
- Das Material ist Eigentum des AN und ist von der
Baustelle zu entfernen.
Menge: 50,000 m2

#### Titel 3 Putzarbeiten

**3.10 Beseitigen von Betongraten im Putzgrund, incl. Beseitigung**
Beseitigen von Hindernissen im Putzgrund mittels
Entfernen von Betongraten.
Der Einheitspreis versteht sich einschließlich der
späteren Beseitigung.
Bauteil: Fensterlaibung
Menge: 105,000 m

**3.60 Außenwandputz einlagig, Laibung**
Laibungsputz wie als Außenwandputzsystem, mineralisch
gebunden,
auf Wänden, Putzhöhe bis 3,5 m, als Glattputz.
Ausführung mit erhöhter Festigkeit, Farbton weiß,
Putzgrund Beton
Putzdicke bis 20 mm, Breite der Laibung 15 cm
Putz in Teilflächen zum Einputzen von Fenstern und
Fassade.
Gerüstböcke sind vom AN zu stellen.
Menge: 105,000 m
